# Sanierung Brunnenanlage "Wendelinusbrunnen" Bebelsheim
Angebotsaufforderung (GAEB DA XML 3.2, DA83)
Projekt: Wendelinusbrunnen Bebelsheim
Währung: EUR
Auftraggeber: Gemeinde Mandelbachtal, Theo-Carlen-Platz 2, 66399 Mandelbachtal
Erstellt mit: AVAPLAN, AVAPLAN win64bit 25.1.7.4120, 27.08.2026

## Vorbemerkung / Vertragstext
OBJEKTBESCHREIBUNG
Bei dem Objekt handelt es sich um die Sanierung der Brunnenanlage "Wendelinusbrunnen" in 66399 Mandelbachtal-Bebelsheim inkl. der Neugestaltung der umliegenden Außenanlagen (Terrassierung Gelände inkl. Treppenanlagen, Sitzgelegenheiten, Naturstein- und Pflasterbeläge, Grünflächen, Bepflanzung, etc.) im Bereich zwischen Brunnenstraße und Kaiserstraße.

Gegenstand dieser Ausschreibung sind:

01 - Baustelleneinrichtung
02 - Erstellung Außenanlage
    - Elektroarbeiten
03 - Stundenlohnarbeiten

PLANANLAGEN

Kalkulationsgrundlage bildet die Planvorlage der Ausführungsplanung des Projektes.

## Vorbemerkung / Vertragstext
Hinweistext, geltend für alle Titel / Leistungen des LV

Es wird nochmals darauf hingewiesen, dass Produktanfragen und sonstige Anfragen zwingend ausgefüllt werden müssen.

Alle in den Vorbemerkungen aufgeführte Leistungen,auf welche sich in den Positionen bezogen wird, sind in den Einheitspreis mit einzukalkulieren.

Für Kalkulation und Ausführung gelten:

- die Bestimmungen dieses Leistungsverzeichnisses,
- die beigefügten Anlagen
- die allgemeinen technischen Vertragsbedingungen für Bauleistungen der VOB Teil C
- die einschlägigen Normen soweit sie die Leistungen betreffen
- bauaufsichtlich eingeführte Richtlinien,
- die allgemeinen und besonderen behördlichen Auflagen und Richtlinien
  (z.B. Gesundheitsamt, Bauaufsicht, Feuerwehr,  usw.)
- Verbandsrichtlinien, Hersteller- und Verarbeitungsrichtlinien der
  Bauteil- und  Werkstoffhersteller,
- die anerkannten Regeln der Technik
- Unfallverhütungsvorschriften, baupolizeiliche Vorschriften
- Der Auftragnehmer haftet für die Einhaltung der bau- und gewerbepolizeilichen
  sowie Unfallverhütungsvorschriften.
- Die Vorschriften der Baugenossenschaften sowie TÜV, GUV, VDE, VDI usw.

Alle vorgenannten Punkte finden in der jeweils gültigen Fassung Verwendung, einschließlich der Änderungen, Berichtigungen und Beiblätter.

Sicherung des Verkehrs
Der AN ist zur sofortigen Beseitigung von Verschmutzungen öffentlicher und nicht öffentlicher Straßen und Gehwege, die durch Fahrzeuge des AN oder seiner Lieferanten entstehen, verpflichtet.

Anforderungen an Baustelleneinrichtung und Entsorgung
Die Baustelleneinrichtung ist gem. den Vorschriften der Bauberufsgenossenschaft herzustellen.
Die Einhaltung der Vorschriften insbesondere die Erfüllung der Vorgaben
- des Arbeitsschutzgesetzes
- der Arbeitsstättenverordnung
- der Arbeitsstättenrichtlinie
ist vertragliche Pflicht des Auftragnehmers.

Entsorgung von Abfallstoffen
Die Entsorgung von Stoffen aus dem Bereich des Auftragnehmers hat gem. den geltenden entsorgungsrechtlichen Vorschriften zu erfolgen.
Soweit für die beschriebenen Arbeiten die Stellung von Abfall- und Entsorgungscontainern notwendig ist, ist die Stellung der Container in die Einheitspreise einzukalkulieren.
Die Trennung der Abfallstoffe hat sortenrein zu erfolgen.
Es sind grundsätzlich abschließbare Container zu verwenden.
Sämtliche anfallenden Abfallstoffe sind vom Auftragnehmer auszubauen, von der Baustelle zu vertragen und in Containern sortenrein, getrennt zu lagern.

Entsorgungsnachweise
Für zu entsorgende Stoffe, die aus der Baustelle gewonnen werden ist auf Verlangen des AG ein Entsorgungsnachweis zu führen und vorzulegen.

Projektleitung und örtliche Bauleitung des AN
Der AN benennt dem AG schriftlich  nach Auftragserteilung seinen verantwortlichen Projektleiter und an der Baustelle den örtlichen Bauleiter. Beide müssen der deutschen Sprache perfekt in Wort und Schrift mächtig sein. Beide dürfen während der Durchführung der Baumaßnahme nur mit Einwilligung des AG ausgetauscht werden. Der örtliche Bauleiter muß während der Ausführung der Arbeiten an der Baustelle anwesend sein.
Er muß ermächtigt sein, verantwortlich für den AN zu handeln sowie Anweisungen und Entscheidungen des AG gem. den vertraglichen Vereinbarungen für den AN entgegenzunehmen.
Der AN ist verpflichtet, Bautagesberichte zu führen und davon der Bauleitung des AG in mit diesem vorababgestimmten Zeitintervallen eine Durchschrift zu übergeben. Die Tagesberichte müssen alle Angaben enthalten, die für die Ausführung der beauftragten Leistungen von Bedeutung sein können (Tagesleistungen, den Namen der anwesenden Handwerker, notwendigen Daten über Witterungsverhältnisse, wichtige Ereignisse bzw. besondere Vorkommnisse). Das Führen des Bautagebuches wird nicht gesondert vergütet. Organisiert durch die Bauleitung des AG werden Baubesprechungen durchgeführt. (Jour-fixe). Die Teilnahme eines verantwortlichen Vertreters des AN (Projektleiter oder örtlicher Bauleiter) an diesen Baubesprechungen ist verpflichtend.
Während der Bauausführung sind die der Ausführung zugrunde liegenden Zeichnungen, Berechnungen und Planunterlagen vom AN an der Baustelle vorzuhalten.

Baustellenzustand
Dem Auftragnehmer obliegt die arbeitstägliche Kontrolle und hieraus ggf. resultierende  allgemeine Baureinigung von Schutt und Abfällen eigener Mitarbeiter/ ggf. Subunternehmer.
Kommt der AN dieser Kontrolle / Reinigung nicht nach, auch nicht nach Aufforderung innerhalb einer angemessenen, ihm gesetzten Frist, so ist der Auftraggeber zur anschließenden Selbstbeseitigung durch Dritte auf Kosten des Auftragnehmers berechtigt.
Restmaterial, Verschnitt, Bruch, Verpackungsmaterial, Strahlmittel und dergleichen sind vom AN arbeitstäglich und kostenfrei zu beseitigen.
Die einschlägigen allgemeinen und kommunalen Vorschriften über die Entsorgung von Sonderabfall sind zu beachten.
Das Einfüllen in Arbeitsräume sowie das Eingraben auf  der Baustelle ist untersagt.
Die Entsorgung von Abfällen, Abbruchmassen und Bauschutt umfasst die Verwertung entsprechend den Vorschriften, Satzungen des Abfallverwertungsbetriebes bzw. der Gemeinde und behördlichen Auflagen.
Das Sortieren, Zwischenlagern und getrennte Laden ist in den Preis einzukalkulieren.

Das gilt entsprechend für die Trennung nach:
- Bauschutt mineralisch sortiert
- Bauschutt mineralisch unsortiert
- Bauschutt (Bauholz)
- Bauschutt (Verpackung)
- Bauschutt (metallischer Schrott)

Der Nachweis über die ordnungsgemäße Entsorgung wird vom AN geführt.
Die fachgerechte Entsorgung von Sondermüll ist dem AG gegenüber nachzuweisen.

Sicherheit auf der Baustelle
Der Auftragnehmer ist verpflichtet, alle Einrichtungen zu beschaffen und alle Vorkehrungen zu treffen, die zur Durchführung der Unfallverhütungsvorschriften oder sonst nach Lage der Verhältnisse zum Schutz der  Beschäftigten erforderlich sind.
Es ist dafür Sorge zu tragen, dass das Personal  regelmäßig unterwiesen wird.
Personen ohne die  erforderlichen Schutzausrüstungen werden von der  Baustelle verwiesen.
Die Aufsicht führende Person wird schriftlich davon in Kenntnis gesetzt.
Die betriebssichere Herstellung, Instandhaltung und Benutzung der Arbeitsplätze, Verkehrswege, Gerüsten, Betriebseinrichtungen, Schutzvorrichtungen usw. ist unbeschadet der zivil- und strafrechtlichen Verantwortlichkeit des Besitzers, Herstellers und  Lieferers.

Bautagebuch
Der Auftragnehmer ist verpflichtet, Bautagebuch zu führen.
Dieses muss der Bauleitung wöchentlich zur Einsicht vorgelegt werden.

Es sind einzutragen:
- Wetter
- Temperatur
- Personalstand
- Geräteeinsatz
- Planeingang
- Arbeitsleistung (mit detaillierter Beschreibung)
- Anweisungen
- Vorkommnisse
- Sonstiges für die  Ausführung der beauftragten Leistungen Bedeutsames
Das vollständige Bautagebuch ist zusammen mit den Revisionsunterlagen am Ende der Ausführung  beim AG einzureichen.

## Vorbemerkung / Vertragstext
Technische Vorbemerkungen

Grenzsteine, die im unmittelbaren Baubereich beseitigt werden müssen, sind sorgfältig auszubauen und an einem von der Bauleitung zu bestimmenden Ort zu lagern. Die Positionierung ist entsprechend zu sichern.
........................................
Der AN ist für die Dauer der Bauzeit bis zur Fertigstellung des Bauvorhabens und Übergabe an den Bauherrn für den Zustand der vorgenannten Flächen und Gebäuden allein verantwortlich.
........................................
Alle anfallenden Schutt- und Müllmengen sind unverzüglich von der Baustelle zu schaffen und abzufahren.
Bauschutt- und Müllentsorgungsgebühren sind einzukalkulieren, siehe allgemeine Vorbemerkungen
........................................
Die komplette Sicherung des Verkehrs im Bereich der Baustelle obliegt dem Auftragnehmer.
........................................
Der Auftragnehmer hat dafür zu sorgen, dass die Baustelle jederzeit sicher begehbar und befahrbar  ist.
Während der Bauzeit anfallendes Tagwasser sowie alle anfallenden Abwässer oder drückendes Wasser sind vom Auftragnehmer in den vorhandenen öffentlichen Abwasserkanal abzuleiten. Die erforderlichen Maßnahmen müssen mit der Stadtentwässerung oder anderen zuständigen Behörden abgesprochen werden.
........................................
Alle im Zusammenhang mit der Baustelleneinrichtung sowie der An- und Abfahrt von Großgeräten und Großelementen erforderlichen Verhandlungen mit Behörden und Anliegern, Miet- und Pachtkosten diesbezüglich außerhalb des Baugeländes gehen zu Lasten des Auftragnehmers.
........................................
Bei Baustellenbeleuchtung befreien Diebstahl und Stromausfall nicht von der Haftpflicht. Die Anweisungen der Verkehrspolizei sind zu beachten. Entsprechende Genehmigungen sind einzuholen.
........................................
Vor Beginn der Arbeiten hat sich der Auftragnehmer über den Verlauf von Leitungen, Kabeln usw. (unter- und überirdisch) zu informieren. Baustellen- und endgültige Anschlüsse müssen grundsätzlich zugänglich bleiben und geschützt werden. Im Zweifel ist vom Auftragnehmer an den Auftraggeber ein Hinweis zu geben, erforderlichenfalls ist eine Festlegung zu treffen.
.......................................
Baustromverteiler müssen mindestens der Schutzart IP 43, die ggf. dazu gehörenden Messeinrichtungen IP 54 entsprechen
........................................
Ist der Auftragnehmer mit der Verkehrssicherung der Baustelle beauftragt, so gehört dazu auch die laufende Kontrolle der Sicherungseinrichtungen. Die zeitlichen Abstände der Kontrollen richten sich nach den örtlichen Gegebenheiten.
........................................
Nicht mehr benötigte Teile der Baustelleneinrichtung sind unverzüglich zu entfernen.
........................................
Der Auftragnehmer ist verpflichtet, die erforderlichen Maßnahmen zum Schutz vor Winterschäden zu treffen. Dazu gehört auch die ggf. erforderliche Kontrolle der Baustelle, insbesondere der Schutz der Messeinrichtungen unabhängig von deren Rechtsträgerschaft.

## Vorbemerkung / Vertragstext
Hinweis zur Kalkulation

Wenn in den nachbenannten Positionen DIN – Normen benannt sind, ist davon auszugehen, dass diese Leistungen nach einem gleichwertigen Regelwerk (“oder gleichwertig“) ausgeführt werden können.

## Los 5 - Elektroarbeiten
Datum: 24.08.2026
EP-Anteile: Lohn; Material; Geräte; Sonstige; Fremdleistung

### Bereich 1 Erstellung Außenanlage

#### Abschnitt 1.1 Elektroarbeiten

*Hinweis: Elektro*

**1.1.10 Leerrohre DN 100 mit Zugdraht für Elektrozuleitung an Beleuchtung, Werbeschileder etc. liefern und verlegen**
Leerrohre, Flexrohre DN100 mit Zugdraht für Elektrozuleitung an Beleuchtung, Werbeschilder etc.
liefern und fachgerecht verlegen,
Gesamtlänge laufende Meter zu verlegende Leerrohre ca. 25,00m
Menge: 25,000 m

**1.1.20 Elektrozuleitung für Bodenstrahler liefern, verlegen und anschließen**
Elektrozuleitung für Bodenstrahler liefern, verlegen und fachgerecht anschließen,
inkl. aller notwendiger Anschlussarbeiten, Materialien etc.
Menge: 25,000 m

**1.1.30 Bodenstrahler liefern und in Natursteinbelag einbauen**
LED-Einbaustrahler / Bodenstrahler (geeignet für Nutzung im Außenbereich) liefern,
Größe ca. 20 x 20cm,
und in den neu verlegten Naturstein-Bodenbelag fachgerecht einbauen und anschließen
Menge: 4,000 St

**1.1.40 Elektrozuleitung für Laterne liefern, verlegen, anschließen**
*** Pauschalposition
Elektrozuleitung für neu montierte Laterne liefern, verlegen und fachgerecht anschließen,
inkl. aller notwendiger Anschlussarbeiten, Materialien etc.
Menge: 1,000 psch

### Bereich 2 Stundenlohnarbeiten

**2.10 Lohnstunden Facharbeiter**
Lohnstunden eines Facharbeiters,
jedoch nur auf ausdrücklicher Anordnung durch die Bauleitung,
einschl. sämtlicher Aufwendungen, tägliche Rapportierung,
Wege- und Fahrtkosten, Lohn- und Gehaltsnebenkosten,
Zuschläge, lohngebundene und lohnabhängige Kosten,
sonstige Sozialkosten, Gemeinkosten, Wagnis und Gewinn
Menge: 10,000 h

**2.20 Lohnstunden Helfer**
Leistung wie in Position Facharbeiter in vollem Wortlaut beschrieben, jedoch für Helfer
Menge: 10,000 h
